# Muster-Leistungsbeschreibung
Leistungsbeschreibung (GAEB 90, DA81)
Währung: EUR

## SR Floor 2150
Datum: 12.09.25

### Titel 00001 Positionen

*Hinweis*
Hinweise zur
Muster-Leistungsbeschreibung

Wir weisen darauf hin, dass diese
Muster-Leistungsbeschreibung einen Leitfaden in
Form von Textbausteinen darstellt, mit dem keine
Haftung der Remmers GmbH verbunden ist.
Tatsächliche Objektdaten waren nicht bekannt
und sind in dieser Muster-Leistungsbeschreibung
nicht berücksichtigt worden.

Die Muster-Leistungsbeschreibung/ Textbausteine
sind von einem sachkundigen Planer nach der
Untersuchung des Objektes auf die tatsächlichen
Objektgegebenheiten hin zu prüfen/ anzupassen.

Mit Verwendung der angeführten Textbausteine ist
der Planer/Anwender verpflichtet, eine Prüfung der
jeweiligen Gegebenheiten vor Ort durchzuführen
sowie anderweitige besondere Bestimmungen oder
Vorschriften, bauaufsichtsrechtliche und statische
Gegebenheiten zu berücksichtigen.

Diese Muster-Leistungsbeschreibung ist eine
Anregung für einen detailliert zu erstellenden
Ausschreibungstext. Mit der Übermittlung dieser
Muster-Leistungsbeschreibung ist keine
Projektberatung verbunden.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Untergrundvorbehandlung mit geeigneten Mitteln**
Untergrundvorbehandlung mit geeigneten
Mitteln zur Erzielung eines sauberen und
tragfähigen Untergrundes,
frei von haftungsmindernden Schichten.
Mittels Industriestaubsauger ist der
Untergrund staubfrei herzustellen. Der
Untergrund muss nach der
Untergrundvorbehandlung zur
Beschichtung geeignet sein.
Einheit: m2

**00001.0003 Risse mechanisch aufweiten**
*** Bedarfsposition ohne GB
Einschneiden und Aufweiten von Rissen
entlang des Rissverlaufes mittels
Trennscheibe in einer Schnitttiefe von
mind. 2-3 cm. Mittels
Industriestaubsauger ist der Rissverlauf
staubfrei herzustellen.
Einheit: m

**00001.0004 Rissanierung mit einem 2K EP Sanierungsset**
*** Bedarfsposition ohne GB
Einschneiden und Aufweiten bzw. Begrenzen von
Rissenentlang des Rissverlaufes. Kraftschlüssige
Rissverfüllung nach Herstellerrichtlinien
einbringen.
Untergrundfeuchte im Zementestrich bis 6% (CM)

Verbrauch:
ca. 1,1 kg/dm³  Remmers Epoxy CF 100 <6089>
evtl. ca. 1,0 kg/m²  Remmers Quarz 03/08 DF <4406>
Einheit: m

**00001.0005 Entfernen von Hohlstellen - Senkrechter Einschnitt um Fehlstellen**
*** Bedarfsposition ohne GB
Markieren von Fehl- und Hohlstellen und
durch Einschneiden begrenzen.
Anschließend alle zweifelhaft
erscheindenden Teil bis zum tragfähigen
Untergrund entfernen. Die Schadstellenränder
sind senkrecht einzuschneiden. Mittels
Industriestaubsauger ist der Untergrund
staubfrei herzustllen.

Die Entsorgung des anfallenden
Bauschutts ist mit einzukalkulieren.
Einheit: m2

**00001.0006 Aufmörteln mit einem 2K EP Mörtel mit Sieblinie (untergrundtolerant, 1:10)**
*** Bedarfsposition ohne GB
Auffüllen von Fehl- und Ausbruchstellen
mit einem Mörtel bestehend aus 1
Gewichtsteil Remmers Epoxy MT 100,
einem transparenten, mechanisch hoch
belastbaren, zweikomponentigen Epoxydharz
und 10 Gewichtsteilen Remmers Selectmix 0/10
(Körnung 0,2-1,0 mm). Zunächst werden die
Haftflächen mit Epoxy MT 100 grundiert.
In die noch frische Grundierung wird der Mörtel
eingebracht, verdichtet, auf Höhe abgezogen und
geglättet.

Verbrauch:
Verbrauch für die Grundierung:
mind. 0,30 kg/m² Remmers Epoxy MT 100
(je nach Saugfähigkeit/Porosität des Untergrundes)
mind. 0,20 kg/(m²+mm) Remmers Epoxy BH 100 <0936>
ca. 2,0 kg/(m²+mm) Remmers SelectMix RMS <6750>
Einheit: m2

**00001.0007 Hohlkehle mit einem 2K EP Bindemittel u. Sieblinie 1:8**
*** Grundposition ZZ 001.0
In allen innenliegenden Kanten sind Dreieckskehlen
(5 x 5 cm) einzubauen. Zunächst werden die
Haftflächen mit Remmers Epoxy MT 100, einem
transparenten, mechanisch hoch belastbaren,
schnellreagierenden, untergrundtoleranten,
zweikomponentigen Epoxydharz unter Zugabe
von bis zu 3 % Remmers ADD TX Neu grundiert.

In die noch frische Grundierung wird ein Mörtel
bestehend aus 1 Gewichtsteil Remmers Epoxy
MT 100 und 8 Gewichsteilen Remmers SelectMix 0/10,
einer Füllstoffmischung aus verschiendenen,
naturbelassenen Füllstoffen, eingebracht und
mittels geeigneter Kelle in der entsprechenden
Form abgezogen und geglättet.

Verbrauch:
ca. 0,2 kg/lfd. m Remmers Epoxy MT 100 zum Grundieren
ca. 0,25 kg/lfd. m Remmers Epoxy MT 100
ca. 1,60 kg/lfd.m Remmers Selectmix 0/10
anteilmäßig -  je nach Bedarf:
Remmers ADD TX Neu <0949>
(je nach Anwendung und Bindemittelbasis ca. 0,3 - 3 M-%
bezogen auf das Bindemittel)
Einheit: m2

**00001.0008 Hohlkehle mit einem 2K EP Bindemittel u. Sieblinie 1:8, abgestellt**
*** Wahlposition ZZ 001.1
In allen innenliegenden Kanten sind Dreieckskehlen
(5 x 5 cm) einzubauen. Zunächst werden die
Haftflächen mit Remmers Epoxy MT 100, einem
transparenten, untergrundtoleranten, mechanisch
hoch belastbaren, schnell reagierenden,
zweikomponentigen Epoxydharz unter Zugabe von bis
zu 3 % Remmers ADD TX Neu
grundiert.

In die noch frische Grundierung wird ein Mörtel
bestehend aus 1 Gewichtsteil Remmers Epoxy
MT 100 und 10 Gewichtsteilen Remmers SelectMix
0/10,einer Füllstoffmischung aus verschiendenen,
naturbelassenen Füllstoffen, eingebracht und
mittels geeigneter Kelle in der entsprechenden
Form abgezogen und geglättet.

Verbrauch:
ca. 0,2 kg/lfd. m Remmers Epoxy MT 100 <0936> zum
Grundieren
mind. 0,25 kg/lfd. m Remmers Epoxy MT 100 <0936>
anteilmäßig -  je nach Bedarf:
Remmers ADD TX Neu <0949>
(je nach Anwendung und Bindemittelbasis ca. 0,3 - 3 M-%
bezogen auf das Bindemittel)
ca. 2,0 kg/lfd. m Remmers Selectmix 0/10 <6750>
Verbrauch:
ca. 0,02 kg/m Remmers Unterwasserprimer <7450>
mind. 100 ml/m Remmers Multisil NUW  <7525>
bei 1 cm² Fugenquerschnitt
(Farbe nach Wahl des AG)
Einheit: lfm

**00001.0009 Grundieren mit einem untergrundtoleranten 2K EP-Bindemittel (MT)**
Grundieren der vorbereiteten, sauberen
und saugfähigen Beton bzw.
Estrichflächen bis zur Sättigung mit
Epoxy MT 100, einem
transparenten, mechanisch belastbaren,
untergrundtoleranten, zweikomponentigen
Epoxydharz. Das Material wird in geeigneter
Weise, z. B. mit einem Gummischieber auf
der Fläche verteilt und sofort im Anschluss
mit einem Farbroller sorgfältig in den
Untergrund eingearbeitet.

Ist nicht gewährleistet, dass innerhalb
von 24 Std. weitergearbeitet werden
kann, so ist die noch frische
Grundierung gezielt abzustreuen oder vor
der nachfolgenden Beschichtungsmaßnahme
anzuschleifen.

Verbrauch:
mind. 0,30 kg/m² Remmers Epoxy MT 100 <0936>
(je nach Saugfähigkeit/Porosität des Untergrundes)
Absandung:
mind. 1,00 kg/m² Remmers Quarz 03/08 DF <4406>
Einheit: m2

**00001.0010 Einstreuschicht mit einem vorgefüllten 2K EP Bindemittel und QS**
Beschichten der vorbereiteten Flächen
mit einem Verlaufspachtel, bestehend aus
1 Gewichtsteil Epoxy Primer PF, einem
lösemittelfreien, wahlweise transparenten oder
pigmentiertem, mechanisch hoch belastbaren,
zweikomponentigen Epoxydharz und bis zu
0,5 Gewichtsteile Selectmix 01/03
(Körnung 0,09-0,25 mm). Das Material wird in
geeigneter Weise, z. B. Mit einem gezahnten
Gummischieber, Glätt- oder Zahnkelle auf der Fläche
verteilt
und sofort im Anschluss mit einer
Stachewalze intensiv durchgearbeitet.

Verbrauch:
mind. 0,8 -1,2 kg/m² Remmers Epoxy Primer PF <1224>
(Farbe nach Wahl des AG)
ca. 0,4 0,6 Remmers Selectmix 01/03 <4405>
Einheit: m2

**00001.0011 Vollsatte Einstreuung mit Quarz 07/12**
Nach entsprechender Liegezeit
(temperaturabhängig) wird die noch
frische Schicht vollsatt abgestreut mit
Remmers Quarz 07/12 DF. Nach Erhärten
wird der nicht eingebundene
Überschuss mittels hartem Besen
entfernt.

Verbrauch:
ca. 4,0- 6,0 kg/m² Remmers Quarz 07/12 DF
<4407>
Einheit: m2

**00001.0012 Kopfversiegelung mit einem pigm. 2K EP Bindemittel auf QS07/12**
Versiegeln der abgestreuten Basisschicht mit
Epoxy Color Top, einem lösemittelfreien,
pigmentierten,
chemisch widerstandsfähigen, zweikomponentigen
Epoxydharz für mechanisch stark beanspruchte
Flächen.

Das Material wird in geeigneter Weise, z. B. mit
einem Gummischieber stramm über die
herausstehenden Quarzsandspitzen abgezogen und
sofort im Anschluss mit einem Farbroller
sorgfältig nachgerollt.

Verbrauch:
ca. 0,90-1,10kg/m² Remmers Epoxy Color Top <6190-6192>
(in Abhängigkeit der Einstreuung)
Einheit: m2
